# Seehausen, Regenwasserkonzept
Angebotsaufforderung (GAEB DA XML 3.2, DA83)
Projekt: 2024_11
Währung: EUR
Auftraggeber: Verbandsgemeinde Seehausen, Große Brüderstraße 1, 39615 Seehausen, D
Erstellt mit: SOFTTECH GmbH / GXML Toolbox V3.3 R20230503, AVANTI pro 2025, 31.07.2026

## 01 Seehausen, Regenwasserkonzept, Teil Kanalbefahrung
Datum: 15.09.2024

### Gewerk 01 Bestandserfassung Regenwasserleitung

#### Titel 01.01 Kamerainspektion und Schadensdokumentation

*Hinweis: Vorbemerkungen zur Kamerabefahrung*
Die vorliegende Leistungsbeschreibung beinhaltet die Prüfung des Zustandes der Regenwasserkanäle im Bereich der Ortslage Seehausen (Altmark).
Es handelt sich um verschiedene Regenwasserleitungen und Regenwasseranschlussleitungen aus Beton. Die Leitungen DN 150-1000 sind teilweise nur aus einer Richtung befahrbar. Für die Anlage wird ein Lageplan übergeben der die Grundlage für die Befahrung darstellt. Wenn währen der Befahrung weitere Kanäle oder Abweichungen vom übergebenen Lageplan vorgefunden bzw. festgestellt werden, ist der AG umgehend zu informieren und die weiteren Kanäle sind nach Abstimmung ebenfalls zu befahren.
Der Lagerplatz für die Zwischenlagerung zur Mengenermittlung ist zum spätestens zum Bietergespräch zu benennen.
Die Schachtbezeichnungen sind zu übernehmen. Die Ausführung der Arbeiten ist dem begleitenden Ingenieurbüro rechtzeitig (mind. 2 Tage vorher) mitzuteilen.
Wegen des Umfangs der Maßnahme ist für die Dauer der Gesamtbefahrung eine kurzfristige Verfügbarkeit sicherzustellen

**01.01.0010 Entwässerungsleitung reinigen Kamera/Dicht. Rohr DN bis 300**
Entwässerungsleitung im Hochdruck- oder Vakuumspülverfahren reinigen. Räumgut vorentwässern.
Reinigung zur Vorbereitung auf die Kameradurchfahrung
bzw. Dichtheitsprüfung.
Rohr DN/ID bis 300.
Rohr aus Beton, Steinzeig oder Kunststoff
Verschmutzung
'bis 50 v.H. der Profilhöhe'
Auf Lagerplatz des AN zur Mengenermittlung im Umkreis von 15km zur Befahrungsstelle zwischenlagern.
Räumgut nach Wahl des AN verwerten.
Menge: 10060,000 m
Leistungsbereich: 110

**01.01.0020 Entwässerungsleitung reinigen Kamera/Dicht. Rohr DN ü.300-600**
Entwässerungsleitung im Hochdruck- oder Vakuumspülverfahren reinigen. Räumgut vorentwässern.
Reinigung zur Vorbereitung auf die Kameradurchfahrung
bzw. Dichtheitsprüfung.
Rohr DN/ID über 300 bis 600.
Rohr aus Beton, Steinzeig oder Kunststoff
Verschmutzung
'bis 50 v.H. der Profilhöhe'
Auf Lagerplatz des AN zur Mengenermittlung im Umkreis von 15km zur Befahrungsstelle zwischenlagern.
Räumgut nach Wahl des AN verwerten.
Menge: 4120,000 m
Leistungsbereich: 110

**01.01.0030 Entwässerungsleitung reinigen Kamera/Dicht. Rohr DN ü.600-1000**
Entwässerungsleitung im Hochdruck- oder Vakuumspülverfahren reinigen. Räumgut vorentwässern.
Reinigung zur Vorbereitung auf die Kameradurchfahrung
bzw. Dichtheitsprüfung.
Rohr DN/ID über 300 bis 1000.
Rohr aus Beton, Steinzeug oder Kunststoff.
Verschmutzung bis 50 v.H. der Profilhöhe.
Auf Lagerplatz des AN zur Mengenermittlung im Umkreis von 15km zur Befahrungsstelle zwischenlagern.
Räumgut nach Wahl des AN verwerten.
Menge: 340,000 m
Leistungsbereich: 110

**01.01.0040 Schacht reinigen Kamera/Dicht. DN 1,00 - 1,50 m Tiefe 1,25-2,00 m lose**
StL-Nr. 2211090412921901
Entwässerungsschacht im Hochdruck- oder Vakuumspülverfahren reinigen. Räumgut vorentwässern.
Reinigung zur Vorbereitung auf die Kameradurchfahrung
bzw. Dichtheitsprüfung.
Runder Schacht, DN/ID 1 bis 1,50 m.
Schacht
'aus Betonunterteil und gemauertem Oberteil'
Schachttiefe ab OK Abdeckung über 1,25 bis 2,00 m.
Schachtabdeckung lose aufgelegt, Einstiegsöffnung DN/ID
= 625 mm.
Höhe der Verschmutzung des Gerinnes
'bis 75 v.H. der
Profilhöhe'
Räumgut nach Wahl des AN verwerten.
Menge: 366,000 St
Leistungsbereich: 110

*Hinweis: Forderungen des AG zur Kanalinspektion*
TV-Inspektion Freispiegelleitung

Die in den Folgetexten unter "Unterlage des AG" genannten Forderungen werden im folgenden beschrieben:

Einsatz einer fahrbaren Kanalfernsehanlage im Regenwasserkanal
Die optische Inspektion ist entsprechend den Arbeitshilfen Abwasser des BMVBS und BMVg (Stand 01.2025) mittels Drehschwenkkopfkamera auf Fahrwagen mit Zoom, seitenrichtiger Darstellung sowie Neigungs- und Rissbreitenmessung durchzuführen. In Fließrichtung ist „rechts“ und „links“ festzulegen.
Die Kamera muss ab DN 200 neben der axialen Sicht eine stufenlose Veränderung der Blickrichtung zulassen.
Zusätzlich wird stets ein seitenrichtiges aufrechtes Bild während der Bewegung in der Rohrachse gefordert, so dass die permanente Orientierung gewährleistet ist.
Die Kameraoptik muss in der Lage sein, einen Bereich von 0,1 bis mindestens 1,5 m vor der Kamera scharf abzubilden (Tiefenschärfebereich).
Die Kameraanlage muss eine technische Vorrichtung besitzen, die eine zentrische Positionierung der Linse ermöglicht.
Das Beleuchtungssystem ist so auszulegen, dass eine Strecke von mindestens 3-4 Meter hinreichend ausgeleuchtet wird und die Helligkeit dem jeweiligen Objektzustand angepasst werden kann.
Kamerageschwindigkeit sollte im Mittel 1-3 cm/s und maximal 15 cm/s betragen. Bei verschwenkter Kamera ist - außer zur Aufzeichnung eines Längsrisses- keine Axialfahrt zulässig.
Die Toleranz der Längenmessung von 0,5% (max. 25 cm) ist einzuhalten.
Die Kamerasysteme müssen den Einsatzbedingungen und den Explosionsschutzvorschriften nach DIN 57165/VDE 0165(10) und DIN EN 50014-50020 entsprechen. Sie müssen für die Temperaturklasse T3 und für den Einsatz in Zone 1 geeignet sein.
Zur Erreichung eines optimalen Bildes muss eine regelbare Beleuchtung für ein blendfreies Bild und eine Fokusregelung für ein ständig scharfes Gesamtbild sorgen.
Der Entwässerungskanal ist durch die Kanalfernaugenbefahrung zu prüfen und auf USB-Stick oder DVD aufzuzeichnen.
Schadstellen, Muffen und Abzweigbereiche sind langsam und informativ abzuschwenken. erfaßte Daten sind in digitaler Form auf Datenträger, DVD oder USB-Stick, abzuspeichern
Die Software muss gewährleisten, dass alle Zustände umfassend über eine Kodierung aufgenommen werden können. Die Kodierung erfolgt nach ISYBAU-Austauschformat ISYBAU XML 2024 mit Kodiersystem DIN-EN 13508-2: 2003 / Nationale Festlegung DWA M 149-2 und ist in dieser Form zu erfassen und zu übergeben.
Folgende Funktionen sind von der eingesetzten Software zu gewährleisten:
- Verwaltung von Projekten und Projektdaten, wie Inspektionsdaten und Untersuchungsnummern
- Erstellung eines Haltungsberichtes mit allen Haltungs- und Stationsdaten
- Darstellung des Haltungsberichtes als anschauliche Grafik
- Erstellung eines Schachtberichtes
- Verarbeitung der Schadens- und Steuerkürzel für die Schadenserfassung

- Automatische Plausibilitätskontrollen und Überprüfungen der Eingaben des Operateurs, um Eingabefehler zu vermeiden
- Automatische Datenübernahme von Entfernungen, Fotonummern und Videozählern bzw. Timecode-Zählerstand aus der Fernsehanlage
- Sinnvolle projektbezogene Archivierung der Daten
- Erstellen und Ausdrucken von Reports, Statistiken und Aufmaßblätern
- Aufbereiten oder sofortiges Erfassen der Daten für die gängigen Kanaldatenbanken und Informationssysteme
- Export der erfassten Zustandsdaten direkt in dem von der Zieldatenbank ISYBAU vorgegebenen Austauschformat, damit beim Import keine Nachbearbeitung mehr vorgenommen werden muss

Während der Inspektion ist die Haltung abwasserfrei zu halten, der AN hat dazu geeignete Maßnahmen zu treffen, dazu zählt auch ein eventuell erforderliches Überpumpen des Regenwassers.

Im Kanalbefahrungsvideo ist zwingend über die gesamte Befahrung die erreichte Neigung in % einzublenden und mit aufzuzeichnen. Desweiteren ist im Papierbericht ein Protokoll über die erfolgte Neigungsmessung beizufügen.

Stationierungen in der TV-Befahrung sind jeweils auf die geometrische Mitte des Schachtunterteils zu beziehen.(z.B. Haltungslänge von Schachtmitte zu Schachtmitte)
von sämtlichen Schadstellen ist jeweils ein Farbbild 9x13 zu fertigen und in das Untersuchungsprotokoll einzufügen sowie in einer Auflösung von mind. 2,5 MP digital zu übergeben..

Die Durchführung der Befahrung ist dem AG rechtzeitig anzuzeigen (Ermöglichung der Teilnahme an der Befahrung)

komplett zu liefern sind :
USB-Stick jeweils 1fach
TV-Bericht auf Papier 1-fach (mit Schadstellenfotos und Lageplänen,
Haltungsgrafiken)
Kanalbefahrung digitalisiert auf USB-Stick  je  1fach
Das Anfertigen der Kanaluntersuchungsberichte und der Haltungsgrafiken, sowie das Liefern der Farbbilder, Datenträger wird nicht gesondert vergütet.

Einschließlich der erforderlichen Verkehrssicherungs- und -lenkungsmaßnahmen und aller Nebenarbeiten

Verunreinigungen und Ablagerungen  im neu verlegten Kanalabschnitt sind vor Kamerabefahrung zu beseitigen. Der Kanal ist entsprechend zu spülen und grundzureinigen. Diese Leistungen bilden die Grundlage der TV-Inspektion  und sind in die Einheitspreise mit einzukalkulieren.

Die fehlerfreie Übergabe der Leistung auf Datenträger in einer vom GIS-Programm des AG vollständig einlesbaren Form stellt die Voraussetzung für die Abnahme der Gesamtleistung dar.

**01.01.0050 Kameradurchfahrung ausführen Beton**
Kameradurchfahrung von Entwässerungsrohrleitungen ausführen. Auf Schadstellen untersuchen und auf Da-
tenträger dokumentieren. Datenträger dem AG übergeben.
Rohr DN/ID
'150-300'
Rohr aus Beton, Steinzeug oder Kunststoff
Leitung vor Inbetriebnahme prüfen.
Befahrung der Sammelleitung.
Dokumentation mit Angabe von Haltung, Rohrmaterial,
Rohrdurchmesser, Haltungslänge, Gefälle im Rohr und
Stationierung von seitlichen Zuläufen und Schadstellen
schriftlich vorlegen.
Daten im ISY-Bau Austauschformat Abwasser (XML) sowie
aufbereitet in Video-Datenformat nach Unterlagen des AG
übergeben. Datenträger nach Unterlagen des AG.
Menge: 10060,000 m
Leistungsbereich: 110

**01.01.0060 Kameradurchfahrung ausführen Beton**
Kameradurchfahrung von Entwässerungsrohrleitungen ausführen. Auf Schadstellen untersuchen und auf Da-
tenträger dokumentieren. Datenträger dem AG übergeben.
Rohr DN/ID
'400-600'
Rohr aus Beton, Steinzeug oder Kunststoff
Leitung ist in Betrieb. Erforderliche Wasserhaltung
ausführen.
Befahrung der Sammelleitung.
Dokumentation mit Angabe von Haltung, Rohrmaterial,
Rohrdurchmesser, Haltungslänge, Gefälle im Rohr und
Stationierung von seitlichen Zuläufen und Schadstellen
schriftlich vorlegen.
Daten im ISY-Bau Austauschformat Abwasser (XML) sowie
aufbereitet in Video-Datenformat nach Unterlagen des AG
übergeben. Datenträger nach Unterlagen des AG.
Menge: 4120,000 m
Leistungsbereich: 110

**01.01.0070 Kameradurchfahrung ausführen Rohr DN 700-1000**
Kameradurchfahrung von Entwässerungsrohrleitungen ausführen. Auf Schadstellen untersuchen und auf Da-
tenträger dokumentieren. Datenträger dem AG übergeben.
Rohrleitung DN/ID 700-1000.
Rohr aus Beton, Steinzeug oder Kunststoff
Leitung ist in Betrieb. Erforderliche Wasserhaltung
ausführen.
Befahrung der Sammelleitung.
Dokumentation mit Angabe von Haltung, Rohrmaterial,
Rohrdurchmesser, Haltungslänge, Gefälle im Rohr und
Stationierung von seitlichen Zuläufen und Schadstellen
schriftlich vorlegen.
Daten im ISY-Bau Austauschformat Abwasser (XML) sowie
aufbereitet in Video-Datenformat nach Unterlagen des AG
übergeben. Datenträger nach Unterlagen des AG.
Menge: 340,000 m
Leistungsbereich: 110

**01.01.0080 Schachtinspektion durchführen**
Schachtinspektion durchführen
Schachtinspektion nach DIN EN 13508-2 und ISYBAU XML
2013 durchführen.
Schachtdurchmesser : 1000 mm
Mit Angaben über Werkstoff, Schachtdurchmesser, baulichen Zustand, Rohrwerkstoffe und Rohrnennweiten, Rohr- und Zulauftiefen, einschl. Gerinneskizzen, Schadensbeurteilung und klassifizierung gemäß Arbeitshilfen Abwasser 12/2015, Angabe der Schadensklasse zu jedem Einzelschaden.
Die Inspektionsdaten der Schachtuntersuchungen müssen folgendes enthalten :
Vorhandensein der Schachtabdeckung, Gewichtsklasse und Form der Schachtabdeckung, Zustand und Vorhandensein des Schmutzfängers, Anzahl, Abstand und fehlende Steigeisen, -bügel oder tritte, siehe DIN 19555, DIN EN 13101, DIN 12 12 und DIN 1211 Schachtoberteil mit Höhe und Material des Konus, ggf. Aufmauerung oder Ausgleichringe Form und Material des Schachtmittel- und des Schachtunterteils
Anzahl der Zuläufe und deren Lage Schachtnummer, Straßenname und Untersuchungsdatum.
Menge: 366,000 St
